# Gleisanlagen 2026
Angebotsaufforderung (GAEB DA XML 3.1, DA83)
Projekt: Schwellenwechsel im Gleis
Währung: EUR
Erstellt mit: G&W CALIFORNIA PRO, CALIFORNIA PRO V15.1.02, 21.05.2026

## Zusätzlicher Text
ALLGEMEINE VORGABEN

VORSCHRIFTEN:
Alle Maßnahmen unterliegen VDV 612 (Ob-Ri NE), am Vergabetag gültige Fassung. Für Schweißarbeiten ist
zusätzlich VDV 609 anzuwenden.

Richtlinien der DB AG sind nur als Orientierungshilfen anwendbar;
Regelungen analog zu DB-Richtlinien müssen vorab zwischen AG und AN vereinbart werden.

BAULEITUNG:
Die Bauleitung obliegt gem. 13.2 VDV 612 dem Auftragnehmer.

BAUABLAUFPLAN:
Ein endgültiger Bauablaufplan ist nach Zuschlagserteilung auf Verlangen einzureichen.

ORTSBESICHTIGUNG:
Eine Ortsbesichtigung wird dringend empfohlen, um sich vorab mit den tatsächlichen Gegebenheiten an der
Baustelle zu überzeugen.

BAUSTELLENLOGISTIK:
Die gesamte Baustellenlogistik obliegt dem AN. Abstellgleise für
Materialwagen etc. sind vorhanden.

ZUGANG ZUR BAUSTELLE:
Der direkte Zugang ist straßenseitig teilweise möglich.

LAGEPLÄNE:
Sind vorhanden und werden nach Vergabe übermittelt.

LEITUNGSAUSKÜNFTE:
Nicht notwendig.

LAGER- UND MONTAGEFLÄCHEN:
Als Lagerfläche für Bettungsmassen kann i.d.R. Grundstück der Fa. Cremer am Kopf der Hombuschstraße zur
Verfügung gestellt werden. Ca. 1.000 m².

Weitere Lagerplätze sind nur im Gleisbereich vorhanden.

WASSER UND STROM:
Wasser- und Stromanschlüsse können nicht zur Verfügung gestellt werden.

AUFMASS:
Das Aufmaß ist vom Auftragnehmer in doppelter Fertigung je Gruppe (mit Maßskizze) aufzustellen und vom
Auftraggeber (AG) oder seinem Vertreter durch Unterschrift anzuerkennen. Eine Fertigung des Aufmaßes verbleibt
beim Auftragnehmer. Das Aufmaß ist, außer bei pauschalierten Positionen oder wenn in der Position anders
angegeben, Abrechnungsgrundlage.

BESCHÄDIGUNGEN UND VERUNREINIGUNGEN:
Der Auftragnehmer (AN) ist verpflichtet, alle durch seine Leistungen entstandenen Beschädigungen und
Verunreinigungen an Straßen, Wegen und Plätzen usw. umgehend zu beseitigen. Andernfalls ist der AG
berechtigt, die Beseitigung dieser Schäden auf Kosten des AN anderweitig ausführen zu lassen.

ENTSORGUNG:
Die Beprobung der Bettungsmassen (je Haufwerk) wird bauseits veranlasst.

Der Auftragnehmer (AN) übernimmt die Verantwortung der fachgerechten Entsorgung entsprechend der aktuellen
Gesetzesvorgaben (Ersatzbaustoffverrodnung/Kreislaufwirtschaftsgesetz). Bei nachweispflichtigen Abfällen erhält der AG Kopien der Entsorgungsnachweise, Kopien der Abfallbegleitscheine sowie Kopien der Übernahme- und
Wiegescheine zur Verbleibskontrolle.

Dem AG ist ein verantwortlicher und fachkundiger Mitarbeiter zu benennen. Die Abfallerzeugernummer des AG wird, soweit vorhanden, nach Auftragsvergabe mitgeteilt. Details siehe Ausbau- oder Entsorgungspositionen.

Schrott ist auf Nachweis zu entsorgen und zu vergüten. Alle weiteren anfallenden Stoffe sind vom AN selbst
gesetzeskonform zu behandeln. Diese Kosten sind in die jeweilige Position einzurechnen.

## Zusätzlicher Text
BAHNSPEZIFISCHE VORGABEN

BETRIEBLICHE EINBINDUNG:
Die Maßnahmen werden wie folgt eingebunden:
- Gl 25 unter durchgehender Sperrung;
- W 183 unter durchgehender Sperrung
- W 251 in Rangierpausen bis zu 3 Stunden
- W 252 unter durchgehender Sperrung.

Sollten Materialien und Bauteile über die Schiene angeliefert werden, sind die gesamten Transportkosten und die
Zuführungskosten zum Gleisanschluss vom Auftragnehmer einzukalkulieren. Der AG ist hiervon
mindestens 36 Std. vor Lieferung zu unterrichten.

STOPFTECHNIK:
Kombinierte Richt-Stopf-Maschine, die unmittelbar am Ende aller Maßnahmen, aber VOR den Schlussschweißungen, zum Einsatz kommt.

In Einzelfällen sind Kleingeräte wie AST 8 zulässig (siehe Positionen).

VORGABEN FÜR LST-ARBEITEN:
Arbeiten an Leit- und Sicherungstechnik wie z.B. Weichenverschlüssen dürfen grundsätzlich nur von
LST-Fachunternehmen durchgeführt werden. Möchte der AN eigenes Personal einsetzen, ist der Nachweis der
Fachkunde im Sinne der Sig-VB-NE oder gleichwertiger Vorschriften für den eigenen Mitarbeiter zu führen.

Arbeiten an elektrischen Schaltmitteln sind ausschließlich
LST-Fachunternehmen zu übertragen.

VORGABEN FÜR SCHWEISSARBEITEN UND SPANNUNGSAUSGLEICH:
Oberbau-Schweißarbeiten dürfen nur von Firmen mit Zulassung der SLV Hannover im Sinne der VDV 609 oder einer gleichwertigen technischen Regel ausgeführt werden.
Die Arbeiten sind durch eine Schweißaufsichtsperson im Sinne von VDV 609 oder einer gleichwertigen technischen Regel zu überwachen und zu dokumentieren.

Der Spannungsausgleich darf nur von Firmen mit Zulassung der SLV Hannover im Sinne der VDV 609 oder einer gleichwertigen technischen Regel ausgeführt werden.
Ein Fachbauleiter (Fbaul SpA) hat die Arbeiten zu überwachen und zu dokumentieren.

 LIEFERUNGEN:
Bei altbrauchbaren Stoffen ist Abschnitt 7.9 der VDV 612 zu beachten.

Betonschwellen sind, sofern keine Spurerweiterung notwendig ist, ausschließlich für Grundspur 1.435 mm zulässig und müssen entsprechend aufgearbeitet sein. Eine Spurweite unter 1.432 mm wird nicht akzeptiert.

Weichenschwellensätze (Holz) müssen mit Jahresnagel geliefert werden.

Schotter kann, sofern in der Position nicht ausgeschlossen, auch recycelt geliefert werden. Als Nachweis der
Tauglichkeit gilt die Bescheinigung der Aufarbeitung nach DB-Ril 918 061 auf dem Lieferschein.
Bei Neuschotter ist die Gesteinsart auf dem Lieferschein auszuweisen.

Randwegmaterial muss trittsicher verdichtbar sein und soll grundsätzlich der Körnung 0/22 entsprechen. Das
Oberkorn kann um eine Stufe variieren. Rundkorn bzw. Mischungen ohne 0-Anteil sind nicht zulässig.

SICHERHEIT AUF DER BAUSTELLE:
Es gelten die Bestimmungen der DGUV 77. Alle Abschnitte in Arbeit sind mittels beizustellender Sh2-Tafeln zu
sichern. Sonstige sicherheitstechnische Vorgaben des AG ergehen mit der Bestellung oder als Betra begleitend zum Bau.

## Instandhaltung Gleisanlagen
Datum: 21.05.2026

*Hinweis: ABKÜRZUNGEN: LL - Leistungslänge (Weiche) OW - Oberbauwechsel Sia - Schienenauswechslung Sie - Schienenerneuerung SO - Schienenoberkante SOK - Schwellenoberka*
ABKÜRZUNGEN:

LL - Leistungslänge (Weiche)
OW - Oberbauwechsel
Sia - Schienenauswechslung
Sie - Schienenerneuerung
SO - Schienenoberkante
SOK - Schwellenoberkante
Swa - Schwellenauswechslung
Swe - Schwellenerneuerung
Umb - Umbau komplett
Wa - Weichenauswechslung
We - Weichenerneuerung
WA - Weichenanfang
WE(S/Z) - Weichenende (Stamm-/Zweiggleis)

### 01 Baustelle und Allgemeines

#### 01.01 Baustelle und Allgemeines

**01.01.0001 Baustelle einrichten und räumen**
Geräte, Werkzeuge und sonstige Betriebsmittel, die zur vertragsgemäßen Durchführung der Bauleistungen erforderlich sind, auf die Baustelle bringen,
bereitstellen und - soweit der Geräteeinsatz nicht gesondert vergütet wird -
betriebsfertig aufstellen einschließlich der dafür notwendigen Arbeiten, die
erforderlichen festen Anlagen herzustellen.

Baubüros, Unterkünfte, Werkstätten, Lagerschuppen und dergleichen, soweit erforderlich, antransportieren, aufbauen und einrichten.
Kosten für Vorhalten, Unterhalten und Betreiben der Geräte, Anlagen und
Einrichtungen einschl. Mieten, Pacht, Gebühren und dergleichen sind einmalig pauschal einzurechnen.

Soweit nicht für bestimmte Bauleistungen (z. B. Bedarfsleistungen) das
Einrichten der Baustelle als gesonderter Ansatz enthalten ist, umfasst die
Pauschale die Vergütung der Baustelleneinrichtung für alle Bauleistungen
dieses Leistungsverzeichnisses.

Trassengebühren für Stopfmaschinen oder sonstige gleisgebundene
Maschinen sind Bestandteile der Baustelleneinrichtung.

Baustelle von sämtlichen Geräten, Maschinen (auch gleisgebunden) Anlagen, Einrichtungen und dergleichen räumen. Benutzte Flächen und Wege
entsprechend dem ursprünglichen Zustand unter Wahrung der
landschaftspflegerischen Belange ordnungsgemäß herrichten.
Verunreinigungen beseitigen.

Soweit nicht für bestimmte Bauleistungen (z. B. Bedarfsleistungen) das
Räumen der Baustelle als gesonderter Ansatz enthalten ist, umfasst die
Pauschale die Vergütung der Baustellenräumung für alle Bauleistungen dieses Leistungsverzeichnisses.
Menge: 1,000 psch

**01.01.0002 Schweißüberwachung**
Alle Bauabschnitte.

Überwachung und Dokumentation durch einen zugelassenen
Schweißfachmann oder Schweißfachingenieur.

Die Zulassung muss im Sinne der VDV-Schrift 609, Abschnitt 2.3.2, erfolgt sein, der Nachweis nach gleichwertigen Regelwerken ist zulässig.
Menge: 1,000 psch

#### 01.02 Bauvorleistungen

**01.02.0001 Schwellensatz ermitteln**
W 251 (2+50+4), Kuppelschwellen beachten;
W 252 (1+67+24).

Weichen aufeinanderfolgend.

Schwellensatz der Weichen ermitteln. Kein Lageplan vorhanden.

Im Endteil alle Lang- und Kurzschwellen bis zur ersten Gleisschwelle.

Auf ausreichende Länge ist unbedingt zu achten;
Altschwellensätze sind besonders im Zwischenschienenbereich teils zu knapp.

Schwellensatz tabellarisch dokumentieren: Vor WA, innen, Endteil.
Menge: 2,000 Stk

### 02 Maßnahmen

#### 02.01 Gl 25

**Ausführungsbeschreibung 1 Schwellenwechsel**
*SwA im Ausgleich*
Rheinrottstr. bis W 171.
Im durchgehend gesperrten Gleis.

Schwellenwechsel H>B.
Bettungsreinigung.

**02.01.0001 Lagesicherung**
Umbaubereich in Höhe und Richtung aufnehmen und vermarken. Inklusive
Gestellung von Pflöcken, Sprühfarbe und sonstigen notwendigen Materialien.
Menge: 1,000 psch

**02.01.0002 Schwellen wechseln**
Mit Schwellenwechselgerät. Aushubtiefe 20 cm unter UK Schwelle (neu).

Schienenbefestigung lösen, Rippenplatten demontieren und mit Kleineisen
verladebereit absetzen.

Schwellen ausbauen und absetzen zur Entsorgung nach Abschnitt 04;
Stahlschwellen zur Gutschrift. Zwischenlagen verladen und entsorgen nach
Kreislaufwirtschaftsgesetz. Diese Kosten sind einzurechnen.

Schotter gemäß eigener Position.

Gelieferte Schwellen aufnehmen, einbauen, rechtwinklig ausrichten und
verschrauben.

Schwellenabstand 65 cm.
Menge: 202,000 Stk

**02.01.0003 Bettungsreinigung während SwA**
Während des Schwellenwechsels anfallendes sowie ggf. ausgebautes Material.

Massen während des Schwellenwechsels ausbauen und mit mobiler
Siebanlage (gleisfähig) von Feinanteilen und Korngrößen < 32 mm reinigen und direkt wieder ins Gleis fließen lassen.

Feinanteile verfahren bis 500 m und verladebereit absetzen.

Abrechnung nach Aufmaß.
Menge: 150,000 m3

**02.01.0004 Füllschotter**
Hartsteinschotter Körnung 31,5/63 liefern und abladen.
Angabe der Gesteinsart auf dem Lieferschein.

Auch Recyclingschotter: Neu gebrochen und gewaschen.
Nachweis der Aufbereitung nach DB-Ril 918 061.

Nach Bedarf während oder nach der Stopfung einbauen. Die tatsächlich
notwendige Menge legt der AN nach Baufortschritt fest.

Abgerechnet wird nach Wiegeschein.
Menge: 60,000 t

**02.01.0005 Richt- und Stopfarbeiten, maschinell**
Kleinster maßgeblicher Radius: 190 m.

Verdichtung und Stabilisierung mit weichenfähiger kombinierter
Richt-Stopf-Maschine; auch zweiwegefähig.

Verdichtgang Hebung bis 60 mm, Verschiebung bis 30 mm.
1. Stabi Hebung bis 30 mm, Verschiebung bis 20 mm.
2. Stabi Hebung bis 15 mm, Verschiebung bis 10 mm

Schwellenfächer vor und zwischen den Arbeitsgängen verfüllen.

An Kontakten oder sonstigen behindernden Einrichtungen von Hand stopfen.

Bettungsquerschnitt herstellen, planieren und Schwellen abkehren.
Menge: 131,000 lfm

**02.01.0006 Ausläufe/Übergänge stopfen**
W 171 nach LL.

Zur Angleichung an die Umbauabschnitte einfach stopfen und richten. Schotter verfüllen, planieren und abkehren.

Durchführung mit Feinstopfgang.
Menge: 54,000 lfm

**02.01.0007 Mechanische Trennschnitte**
Senkrechte Trennschnitte setzen, um Schienen/Joche anzupassen.

Schienenform: alle
Menge: 2,000 Stk

**02.01.0008 Spannungsausgleich mit Fbaul SpA**
Durchführung gem. VDV 612, Ab. 13.3 und VDV 609, Ab. 8.
In Schienenlängen von max. 120 m. Beaufsichtigung und Dokumentation durch einen Fachbauleiter SpA.

Schienenbefestigung lösen, Schiene anheben, mit Kunststoffhammer
anschlagen, dabei Schienen mit Wärmegerät längen, inkl. Gas. Zwischenlagen
berichtigen.

Kleineisen verspannen mit dem vorgeschriebenen Drehmoment in Abhängigkeit vom verwendeten Oberbau.

Solltemperatur 26° C.

Angabe in Schienenlänge.
Menge: 262,000 lfm

**02.01.0009 Thermitschweißung SkV/SRZ**
Durchführung einschl. Vorbereiten, ggf. Schälen und Herstellen der
Schweißlücke und Wärmebehandlung.

Schweißstelle säubern, Schotterbett ausräumen, Laschen ausbauen,
Kleineisen im Bereich der Schweißung lösen und verspannen. Schienenkopf profilgerecht schleifen.

Beides Schlussschweißungen.

Lieferung der Materialien und Entsorgung der Hilfsmittel inklusive. Entsorgung gemäß Kreislaufwirtschaftsgesetz. Die Kosten sind einzukalkulieren.

Schienenform: 49E1
Menge: 2,000 Stk

**02.01.0010 Rangiererwege**
Zw. Gl 25 und 26.

Einseitig in mindestens 1 m Breite, jedoch immer bis 20 cm vor Schwellenkopf.

Material aus Splitt-Sand-Gemisch, trittfest verdichtbar und wasserdurchlässig, in Körnung 0/11 ± 1
Oberkornstufe liefern und abladen.

Altschotter bis 3 cm Dicke abziehen und mit Aushub aus dem Umbau nach
Abschnitt 04 entsorgen. Abgezogene Fläche verdichten.
Material bis 3 cm Stärke einbauen, verdichten und planieren.
OK Rangiererweg soll OK Schwelle entsprechen.
Menge: 150,000 m2

#### 02.02 W 183

**Ausführungsbeschreibung 2 Weiche ersetzen**
*Weiche gg. vorhandene tauschen*
Ausbau einer EW 190 auf Stahlschwellen.

Beifahren und Unterschwellen einer baugleichen EW-Fahrbahn mit
K-Schwellen. Dabei Gleitstuhlplatten wechseln.

Vollschotter, durchgehende Sperrung nach Absprache bis zu 3 Tagen.

Beim Wechsel von Kleineisen wird von K- auf Ks-Bau umgestellt.

Trassierung bauseits.

**02.02.0001 Gleisauskleidungsplatten aus- und einbauen**
Am WA W 183.

Lösen, aufnehmen und seitlich absetzen.

Am Ende der Maßnahme Einbaubereich mit Vlies auslegen und Planum mit Randwegmaterial herstellen. Einlegen, ausrichten und alte Befestigungen
wieder montieren.

Vlies und Anschlagmittel sind beizustellen und einzurechnen.
Menge: 3,000 Stk

**02.02.0003 Fahrbahn beifahren**
Ausgebaute Fahrbahn aufnehmen und beifahren.
Ablegen zur Unterschwellung.
Ca. 300 m Transportweg,
Menge: 1,000 psch

**02.02.0004 Weiche unterschwellen; ausgebaut**
Gelieferte Schwellen auslegen, Fahrbahn auflegen und ausrichten, Spur
herstellen, bohren und mit neuen Ss verschrauben.
Dabei alle 18 Gleitstuhlplatten wechseln.

Spuren nach Prüfblatt. Kein Lageplan vorhanden.

Das Prüfblatt ist auszufüllen, zu unterschreiben und zur Abnahme vorzulegen.

Weichengeometrie EW 49-190-1:9
Menge: 1,000 Stk

*Hinweis: Kunststoff-Schwellen*
Die Einbauanleitungen der Hersteller sind unbedingt zu beachten.
Es sind unterschiedliche Bohrdurchmesser und Schrauben möglich.

**02.02.0005 Weiche ausbauen; Entsorgung**
Weiche in Teile brennen und ausbauen. Ohne Endteilschienen, nur
Endteilschwellen ausbauen. Brennschnitte werden nicht extra vergütet.

Fahrbahn von Schwellen trennen und inkl. kompletten Kleineisens abbauen, verladen und zur Gutschrift entsorgen.

Zwischenlagen verladen und behandeln nach Kreislaufwirtschaftsgesetz.
Die Kosten hierfür sind einzurechnen.

Weichengeometrie: EW 49-190-1:9 St
Menge: 1,000 Stk

**02.02.0006 Bettung ausbauen; Entsorgung**
Bettung bei abgebauter Fahrbahn bis Solltiefe ausbauen.

Kofferbreite 3 m im Gleis, in Weiche bis 40 cm vor Kopf.
Gesamtdicke immer 40 cm ab SOK.

Die Massen verladen, verfahren bis 100 m und verladebereit absetzen.
Menge: 54,000 m3

**02.02.0007 Planum herstellen**
Neigung 1:20.

Untergrund abschieben und verdichten mit geeigneter Rüttelplatte (Verdichtungstiefe mindestens 40 cm).
Menge: 150,000 m2

**02.02.0008 Weiche einlegen**
Weiche aus vormontierten Abschnitten aufnehmen und auf dem Grundschotter aufsetzen. Restliche Weichenabschnitte in Einzelstoffen aufnehmen, auslegen
und montieren. Inkl. Endteil.

Richtung herstellen und mit Baustellenlaschen verbinden.

Verschlussgestänge und Antrieb montieren.

Schweißlücken herstellen.

Weichengeometrie: EW 49-190-1:9-K
Menge: 1,000 Stk

**02.02.0009 Grund- und Schwellenschotter**
Hartsteinschotter Körnung 31,5/63 liefern und abladen.
Angabe der Gesteinsart auf dem Lieferschein.

Auch Recyclingschotter: Neu gebrochen und gewaschen.

Grundschotter einbauen mit ± 2,5 cm Toleranz bis Hebereserve gemäß
Stopfposition.

Schwellenschotter nach Bedarf während der Stopfung in mehreren
Arbeitsgängen einbauen.

Abgerechnet wird nach Wiegeschein.
Menge: 90,000 t

**02.02.0010 Richt- und Stopfarbeiten, maschinell**
Messfahrt vorab (keine Absteckung vorhanden).

Soll-Überhöhung null.
Kleinster maßgeblicher Radius: 190 m.

Verdichtung und Stabilisierung mit weichenfähiger kombinierter
Richt-Stopf-Maschine; auch zweiwegefähig.

Verdichtgang Hebung bis 60 mm, Verschiebung bis 30 mm.
1. Stabi Hebung bis 30 mm, Verschiebung bis 20 mm.
2. Stabi Hebung bis 15 mm, Verschiebung bis 10 mm

Schwellenfächer vor und zwischen den Arbeitsgängen verfüllen.

An Kontakten oder sonstigen behindernden Einrichtungen von Hand stopfen.

Bettungsquerschnitt herstellen, planieren und Schwellen abkehren.
Menge: 65,000 lfm

**02.02.0011 Ausläufe/Übergänge stopfen**
Zur Angleichung an die Umbauabschnitte einfach stopfen und richten.
Schotter verfüllen, planieren und abkehren.

Durchführung mit Feinstopfgang.
Menge: 60,000 lfm

**02.02.0012 Mechanische Trennschnitte**
Senkrechte Trennschnitte setzen, um Schienen/Joche anzupassen.

Schienenform: alle
Menge: 6,000 Stk

**02.02.0013 Spannungsausgleich mit Fbaul SpA**
Durchführung gem. VDV 612, Ab. 13.3 und VDV 609, Ab. 8. In Schienenlängen von max. 120 m. Beaufsichtigung und Dokumentation durch einen
Fachbauleiter SpA.

Schienenbefestigung lösen, Schiene anheben, mit Kunststoffhammer
anschlagen, dabei Schienen mit Wärmegerät längen, inkl. Gas. Zwischenlagen
berichtigen.

Kleineisen verspannen mit dem vorgeschriebenen Drehmoment in Abhängigkeit vom verwendeten Oberbau.

Solltemperatur 26° C.

Angabe in Schienenlänge.
Menge: 240,000 lfm

**02.02.0014 Schweißung schälen**
Vorbereitung für neue Verbindungsschweißung.
Nach technischer Notwendigkeit.

AS-SkV/Liv schälen.
Menge: 14,000 Stk

**02.02.0015 Thermitschweißung SkV/SRZ**
Durchführung einschl. Vorbereiten, ggf. Schälen und Herstellen der
Schweißlücke und Wärmebehandlung.

Schweißstelle säubern, Schotterbett ausräumen, Laschen ausbauen,
Kleineisen im Bereich der Schweißung lösen und verspannen. Schienenkopf profilgerecht schleifen.

4 Schlussschweißungen.

Lieferung der Materialien und Entsorgung der Hilfsmittel inklusive. Entsorgung gemäß Kreislaufwirtschaftsgesetz. Die Kosten sind einzukalkulieren.

Schienenform: 49E1
Menge: 14,000 Stk

**02.02.0016 LST-Facharbeiten: Überwachung Verschlussbereich**
Durchzuführen durch Fachpersonal gemäß Abschnitt
"Vorgaben für LST-Arbeiten". Mit Verschlussprüfblatt.

Zeitgleich zu Einbau/Unterschwellung.

Verschluss und Antrieb soweit notwendig demontieren und absetzen. Reinigen und Verschleißteile (Kleinteile) auf Nachweis ersetzen. Ohne spezifische
Großteile wie Klammer und Verschlussgehäuse.

Unterschwellung des Spitzenbereichs im leittechnisch relevanten Bereich
überwachen.

Verschluss und Antrieb wieder montieren und einstellen.

Weiche mechanisch ortsgestellt.

Verschlussform: Klammerspitze
Menge: 1,000 Stk

**02.02.0017 Weichenkleineisen komplett durcharbeiten**
Weiche inkl. Endteil.

K- oder Ks-Bau. Radlenkertyp: Rl 1-60 (UIC)

Kleineisen gängig machen, lösen. Defekte Spannmittel ersetzen. Alle Fe
ersetzen. Zwischenlagen prüfen und zerschlissene bzw. alle Pappel-Zw
ersetzen. Der Ab- und Wiederanbau der Radlenker ist eingeschlossen.

Materialabrechnung auf Nachweis.
Menge: 1,000 Stk

**02.02.0018 Gestängefach auslegen**
Zum Schutz des Gestänges vor Schotter. Die äußeren Kanten der Schwellen sind anzunehmen.

Passende Platten und Kantensteine in ausreichender Menge liefern und
abladen.

Gestängefach soweit ausräumen, dass der gesamte Weg von Umstellbock bis Ausrücklänge Gegenseite (~ 4 m) mit genügend Luft unter den bewegten Teilen frei ist. Platten auslegen.

Nicht durch Schwellen begrenzte Seiten mit Kantensteinen gegen
Schottereintrag schützen. Inkl. Kürzen der Steine.
Die Kantensteine müssen außerhalb des Trageisens sitzen!
Menge: 1,000 Stk

**02.02.0019 Rangiererwege**
Beidseitig in mindestens 1,3 m Breite,
jedoch immer bis 20 cm vor Schwellenkopf.

Material aus Splitt-Sand-Gemisch, trittfest verdichtbar und wasserdurchlässig, in Körnung 0/11 ± 1 Oberkornstufe liefern und abladen.

Altschotter bis 3 cm Dicke abziehen und mit Aushub aus dem Umbau nach
Abschnitt 04 entsorgen. Abgezogene Fläche verdichten. Material bis 3 cm
Stärke einbauen, verdichten und planieren.
OK Rangiererweg soll OK Schwelle entsprechen.
Menge: 60,000 m2

#### 02.03 W 251 + 252

**Ausführungsbeschreibung 3 Schwellenerneuerung**
*Schwellenwechsel, teils in Rangierpausen*
W 251 (EW 190-1:7,5) wird mit neuen K-Schwellen unterschwellt.
Rangierpause möglich ca. 10:00 bis 14:00, davor und danach in kurzen
Pausen.
Stellwerksanbindung.

W 252 (IBW 500-1:12) wird mit neuen K-Schwellen unterschwellt.
Durchgehende Sperrung bis 3 Tage möglich, wobei der Zungenbereich direkt an W 251 anschließt.
Stellwerksanbindung.

Es werden sämtliche Gleitstuhlplatten erneuert.

Beim Wechsel von Kleineisen wird von K- auf Ks-Bau umgestellt.

Vollschotter.

**02.03.0001 LST: Signal-und Erdungskabel**
Vor Maßnahmenbeginn alle Kabel freilegen und für den Umbau gegen
Beschädigung sichern.

Nach Maßnahmenende wieder fachgerecht an Schwellen und Schienenfuß
befestigen.

Beschädigte/gelöste Kabel müssen ausnahmslos mit Schienenstegbohrungen befestigt werden.
Menge: 1,000 psch

**02.03.0002 Lagesicherung und Korrektur**
Beide Weichen.

Umbaubereich in Höhe und Richtung aufnehmen und vermarken. Inklusive
Gestellung von Pflöcken, Sprühfarbe und sonstigen notwendigen Materialien.

Lager per Tafelschnitt vor allem in Längsrichtung korrigieren.
Menge: 1,000 psch

**02.03.0003 Bettung ausbauen; Entsorgung**
Bettung bei abgebauter Fahrbahn bis Solltiefe ausbauen.

Kofferbreite 3 m im Gleis, in Weiche bis 40 cm vor Kopf.
Gesamtdicke immer 40 cm ab SOK.

Die Massen verladen, verfahren bis 500 m und verladebereit absetzen.
Menge: 120,000 m3

**02.03.0004 Weiche unterschwellen; Rangierpausen**
W 251, EW 49-190-1:7,5.

Abschnittsweise, inkl. Endteil. Aushubtiefe 20 cm unter UK Schwelle.
Kuppelschwellen sollen aufgelöst werden, sofern möglich.
Dabei Gleitstuhlplatten austauschen.

Die Lage des Grenzzeichens ist zu sichern, sofern es ausgebaut werden muss. Der Wiedereinbau hat umgehend nach Schwellenwechsel zu erfolgen.

Antrieb lösen und ggf. seitlich absetzen.
Schwellenschrauben lösen, Schwellen seitlich herausziehen.

Schwellen verfahren bis 500 m und entsorgungsbereit absetzen. Zwischenlagen verladen und behandeln nach Kreislaufwirtschaftsgesetz. Die Kosten
hierfür sind einzurechnen.

Gelieferte Schwellen einschieben, mittig ausrichten, Spur herstellen, bohren und mit neuen Ss verschrauben. Schwellenbohrungen sind unbedingt
senkrecht auszuführen. Befahrbar anstopfen.

Spuren nach Prüfblatt, kein Lageplan vorhanden.

Prüfblatt wird gestellt und ist auszufüllen, zu unterschreiben und zur Abnahme vorzulegen.
Menge: 1,000 Stk

*Hinweis: W 251*
Vor W 251 ist noch eine B70 aus dem Kontingent Gl 25 zu
wechseln.

**02.03.0005 Weiche unterschwellen; teils gesperrt**
W 252, IBW 49-500-1:12.

Abschnittsweise, inkl. Endteil. Aushubtiefe 20 cm unter UK Schwelle.
Dabei Gleitstuhlplatten austauschen.

Die Lage des Grenzzeichens ist zu sichern, sofern es ausgebaut werden muss. Der Wiedereinbau hat umgehend nach Schwellenwechsel zu erfolgen.

Antriebe lösen und ggf. seitlich absetzen. Schwellenschrauben lösen,
Schwellen seitlich herausziehen.

Schwellen verfahren bis 500 m und entsorgungsbereit absetzen.
Zwischenlagen verladen und behandeln nach Kreislaufwirtschaftsgesetz. Die Kosten hierfür sind einzurechnen.

Gelieferte Schwellen einschieben, mittig ausrichten, Spur herstellen, bohren und mit neuen Ss verschrauben.
Schwellenbohrungen sind unbedingt senkrecht auszuführen.
Befahrbar anstopfen.

Spuren nach Prüfblatt, kein Lageplan vorhanden.

Prüfblatt wird gestellt und ist auszufüllen, zu unterschreiben und zur Abnahme vorzulegen.
Menge: 1,000 Stk

**02.03.0006 LST-Facharbeiten: Überwachung Verschlussbereich**
Durchzuführen durch Fachpersonal gemäß Abschnitt
"Vorgaben für LST-Arbeiten". Mit Verschlussprüfblatt.

Zeitgleich zu Einbau/Unterschwellung.

Verschluss und Antrieb soweit notwendig demontieren und absetzen. Reinigen und Verschleißteile (Kleinteile) auf Nachweis ersetzen. Ohne spezifische
Großteile wie Klammer und Verschlussgehäuse.

Unterschwellung des Spitzenbereichs im leittechnisch relevanten Bereich
überwachen.

Verschluss und Antrieb wieder montieren und einstellen.

Weichen elektrisch ferngestellt.

Verschlussform: Klammerspitze
Menge: 2,000 Stk

**02.03.0007 Grund- und Schwellenschotter**
Hartsteinschotter Körnung 31,5/63 liefern und abladen.
Angabe der Gesteinsart auf dem Lieferschein.

Auch Recyclingschotter: Neu gebrochen und gewaschen.

Grundschotter einbauen mit ± 2,5 cm Toleranz bis Hebereserve gemäß
Stopfposition.

Schwellenschotter nach Bedarf während der Stopfung in mehreren
Arbeitsgängen einbauen.

Abgerechnet wird nach Wiegeschein.
Menge: 190,000 t

**02.03.0008 Richt- und Stopfarbeiten, maschinell**
Messfahrt vorab (keine Absteckung vorhanden).

Soll-Überhöhung null.
Kleinster maßgeblicher Radius: 190 m.

Verdichtung und Stabilisierung mit weichenfähiger
kombinierter Richt-Stopf-Maschine; auch zweiwegefähig.

Verdichtgang Hebung bis 60 mm, Verschiebung bis 30 mm.
1. Stabi Hebung bis 30 mm, Verschiebung bis 20 mm.
2. Stabi Hebung bis 15 mm, Verschiebung bis 10 mm

Schwellenfächer vor und zwischen den Arbeitsgängen verfüllen.

An Kontakten oder sonstigen behindernden Einrichtungen von Hand stopfen.

Bettungsquerschnitt herstellen, planieren und Schwellen abkehren.
Menge: 140,000 lfm

**02.03.0009 Ausläufe/Übergänge stopfen**
Je Umbaurichtung bis zu 20 m ab Umbauende.

Zur Angleichung an die Umbauabschnitte einfach stopfen und richten.
Schotter verfüllen, planieren und abkehren.

Durchführung mit Feinstopfgang.
Menge: 80,000 lfm

**02.03.0010 Rangiererwege**
Einseitig (Wasserseite) in mindestens 1 m Breite, jedoch immer bis 20 cm vor Schwellenkopf.

Material aus Splitt-Sand-Gemisch, trittfest verdichtbar und wasserdurchlässig, in Körnung 0/11 ± 1
Oberkornstufe liefern und abladen.

Altschotter bis 3 cm Dicke abziehen und mit Aushub aus dem Umbau nach
Abschnitt 04 entsorgen.
Abgezogene Fläche verdichten.

Material bis 3 cm Stärke einbauen, verdichten und planieren.
OK Rangiererweg soll OK Schwelle entsprechen.
Menge: 90,000 m2

**02.03.0011 Weichenkleineisen komplett durcharbeiten**
Weiche inkl. Endteil.

K- oder Ks-Bau. Radlenkertyp: Rl 1-60 (UIC)

Kleineisen gängig machen, lösen. Defekte Spannmittel ersetzen. Alle Fe
ersetzen. Zwischenlagen prüfen und zerschlissene bzw. alle Pappel-Zw
ersetzen. Der Ab- und Wiederanbau der Radlenker ist eingeschlossen.

Materialabrechnung auf Nachweis.
Menge: 2,000 Stk

**02.03.0012 Gestängefach auslegen**
Zum Schutz des Gestänges vor Schotter. Die äußeren Kanten der Schwellen sind anzunehmen.

Passende Platten und Kantensteine in ausreichender Menge liefern und
abladen.

Gestängefach soweit ausräumen, dass der gesamte Weg von Umstellbock bis Ausrücklänge Gegenseite (~ 4 m) mit genügend Luft unter den bewegten Teilen frei ist. Platten auslegen.

Nicht durch Schwellen begrenzte Seiten mit Kantensteinen gegen
Schottereintrag schützen. Inkl. Kürzen der Steine.
Die Kantensteine müssen außerhalb des Trageisens sitzen!
Menge: 2,000 Stk

### 03 Lieferungen

#### 03.01 Gl 25

**03.01.0001 Betonschwellen, altbrauchbar, aufgearbeitet**
Gl 25 sowie 1 Stk für WA W 251.

B70-W54 mit Oberbau W 14K/Skl 14
oder B70-W60 mit Umrüstsatz W 3b/Skl 1-97.
Auch in Länge 2,4 m.

Rissfrei, keine Kantenabplatzungen > 15 cm.

Mit Zw und allem Kleineisen.

Spur 1.435 ± 2 mm.
Menge: 205,000 Stk

#### 03.02 W 183

**03.02.0001 Schwellensatz, Kunststoff neu**
Schwellensatz aus Recycling-Kunststoff ohne Glasfaserzuschläge.

2+44+4 lang, 3 kurz.
Einzellängen nach Musterplan W 183.
Endteilschwellen angepasst!

Querschnitt ca. 26×16 cm.
Resistent gegen UV-Strahlung und Wasseraufnahme.

Ein thermischer Längenausdehnungskoeffizient von 30 x 10^-6 /K darf nicht überschritten werden. Dieser ist ggf. nachzuweisen.

EW 49-190-1:9, DB
Menge: 1,000 Stk

**03.02.0002 verlängerte Gleitstuhlplatte**
Gleitstuhlplatte mit Verlängerung für Trageisenmontage.
Ausführung mit eingearbeiteter Schraubenaufnahme.
IBaV-S, z.B. Rpg 23A. Inkl. Oberbau Ks.

Schienenfuß 125 mm, ungeneigt.

Zungenschiene Zu 2-49, Backenschiene S49.
Menge: 1,000 Stk

**03.02.0003 Gleitstuhlplatten**
Gleitstuhlplatte IBaV-S, z.B. Rpg 23. Inkl. Oberbau Ks.

Schienenfuß 125 mm, ungeneigt.

Zungenschiene Zu 2-49, Backenschiene S49.
Menge: 17,000 Stk

**03.02.0004 Schwellenschrauben**
Ss 8 oder Ss 5, abhängig vom gelieferten Schwellentyp.
Menge: 700,000 Stk

**03.02.0005 Federringe**
Fe 6.
Menge: 900,000 Stk

**03.02.0006 Hakenschrauben**
Hs 32-55 mit Uls 6.
Menge: 100,000 Stk

**03.02.0007 Spannmittel**
Skl 12.
Menge: 100,000 Stk

**03.02.0008 Zwischenlagen**
Zw 664a.
Menge: 20,000 Stk

#### 03.03 W 251 + 252

**03.03.0001 Schwellensatz, Kunststoff neu**
W 251

Schwellensatz aus Recycling-Kunststoff ohne Glasfaserzuschläge.

2+50+4 kurz.
Einzellängen nach eigener Aufnahme.
Endteilschwellen angepasst!

Querschnitt ca. 26×16 cm.
Resistent gegen UV-Strahlung und Wasseraufnahme.

Ein thermischer Längenausdehnungskoeffizient von 30 x  10^-6 /K darf nicht überschritten werden. Dieser ist ggf. nachzuweisen.

EW 49-190-1:7,5
Menge: 1,000 Stk

**03.03.0002 Schwellensatz, Kunststoff neu**
W 252.

Schwellensatz aus Recycling-Kunststoff ohne Glasfaserzuschläge.

1+67+10 lang, 14 kurz.
Einzellängen nach eigener Aufnahme.
Endteilschwellen angepasst!

Querschnitt ca. 26×16 cm.
Resistent gegen UV-Strahlung und Wasseraufnahme.

Ein thermischer Längenausdehnungskoeffizient von 30 x 10^-6 /K darf nicht überschritten werden. Dieser ist ggf. nachzuweisen.

IBW 49-500-1:12
Menge: 1,000 Stk

**03.03.0003 verlängerte Gleitstuhlplatte**
Gleitstuhlplatte mit Verlängerung für Trageisen-/Antriebsmontage.
Ausführung mit eingearbeiteter Schraubenaufnahme.
IBaV-S, z.B. Rpg 23A. Inkl. Oberbau Ks.

Schienenfuß 125 mm, ungeneigt.

Zungenschiene Zu 2-49, Backenschiene S49.
Menge: 4,000 Stk

**03.03.0004 Gleitstuhlplatten**
Gleitstuhlplatte IBaV-S, z.B. Rpg 23. Inkl. Oberbau Ks.

Schienenfuß 125 mm, ungeneigt.

Zungenschiene Zu 2-49, Backenschiene S49.
Menge: 44,000 Stk

**03.03.0005 Schwellenschrauben**
Ss 8 oder Ss 5, abhängig vom gelieferten Schwellentyp.
Menge: 1600,000 Stk

**03.03.0006 Federringe**
Fe 6.
Menge: 2200,000 Stk

**03.03.0007 Hakenschrauben**
Hs 32-55 mit Uls 6.
Menge: 200,000 Stk

**03.03.0008 Spannmittel**
Skl 12.
Menge: 200,000 Stk

**03.03.0009 Zwischenlagen**
Zw 664a.
Menge: 50,000 Stk

### 04 Entsorgung

*Hinweis: Bettungsabfuhr*
Da die Beprobung der Haufwerke nach Ausbau beim AG liegt ist einzurechnen, dass die Abfuhr zeitversetzt erfolgen muss.

#### 04.01 Entsorgung

**04.01.0001 Gutschrift Schrott**
Verrechnung Schrotterlös Fahrbahnen, Stahlschwellen, Kleineisen.
Menge: 25,000 t

**04.01.0002 Holzschwellen entsorgen**
Hartholz, teerölgetränkt.
Mit keinen oder nur geringen, nicht demontierbaren Eisenteilen.

Schwellen aufnehmen, verladen und zur Entsorgungsstelle verbringen.

Abfallrechtliche Dokumentation zusammenstellen und für
Nachweispflichten vorhalten bzw. dem AG in geeigneter Form übergeben.

Abrechnung nach Wiegeschein
Menge: 35,000 t

**04.01.0003 Feinanteile entsorgen; GS-1, bis Dk II**
Gl 25.

Reinigungsrückstände verladen und behandeln gemäß
Ersatzbaustoffverordnung.

Abrechnung nach Wiegescheinen.
Menge: 70,000 t

**04.01.0004 Vollaushub entsorgen; GS-1 bis Dk II**
Weichen.

Bettung verladen und behandeln gemäß Ersatzbaustoffverordnung.

Abrechnung nach Wiegescheinen.
Menge: 230,000 t
